# Skalitzer Str. 95
Angebotsaufforderung (GAEB DA XML 3.2, DA83)
Projekt: 017372
Währung: EUR
Vergabeart: Freihändige Vergabe
Abgabeort: Covivio Immobilien GmbH Lietzenburger Str. 90 10719 Berlin F
Auftraggeber: Covivio Wohnen GmbH, c/o Covivio Immobilien GmbH, Lietzenburger Str. 90, 10719 Berlin
Erstellt mit: GXML Toolbox V3.3 R20230829, iTWO_64 V24.0.454, 10.03.2026

## LEISTUNGSÜBERSICHT
Demontage und Entsorgung der alten Bestandsfenster aus Holz/ KDF.
Lieferung und Montage der neuen Fenster aus Kunststoff:

Anzahl Fenster: ca. 200 Stk mit unterschiedlichen Abmessungen

Hinweis: Im Zuge der Sanierungsmaßnahme erhält die komplette Bestandsfassade ein WDVS.
Die Arbeiten finden im bewohnten Zustand statt. Entsprechende Schutzmaßnahmen sind vorzunehmen
und  in die Einheitspreise einzukalkulieren.

## ALLGEMEINE PROJEKTBESCHREIBUNG SKA95
Grundstück:
Skalitzer Straße 95/95a, 10997 Berlin

Projekt Kürzel: SKA95EB

Bei diesem Objekt ist eine Sanierung der Fassade geplant mit WDVS und Fenstertausch. Für diese Arbeiten wird eine BE im Straßenland eingerichtet und das gesamte Gebäude eingerüstet.
Der Einbau der Fenster erfolgt vor dem WDVS. Es wird straßenseitig ein Passantenschutztunnel gestellt.
Eine Treppenhaussanierung wird im Zuge der Fassadensanierung ebenfalls durchgeführt.

Das 5-geschossige Gebäude ist in Ziegelbauweise mit holzbalkendecken in den Obergeschossen und einer massiven Decke über dem Kellergeschoss errichtet. Das Gebäude ist unterkellert, die Fassaden sind verputzt.
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
Durchgang zum Innenhof:
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licht Breite: 2,33 m
lichte Höhe: 3,29 m

Kennzahlen:
OG Wohneinheiten Bestand  = 23 WE
EG 5 mal Gewerbe
Treppenhäuser = 3 Stück

## ALLGEMEINE TECHNISCHE VORBEMERKUNGEN KUNSTSTOFFFENSTER
Der sachliche Geltungsbereich ergibt sich ebenso wie die technische Ausführung aus ATV:
DIN 18 355 Tischlerarbeiten
DIN 18 358 Rollladenarbeiten
DIN 18 361 Verglasungsarbeiten
sowie den anerkannten Regeln der Technik.

Ergänzend sind folgende ATV / DIN zu berücksichtigen:
ATV DIN 18 299 Allgemeine Regelungen für Bauarbeiten jeder Art
ATV DIN 18 335 Stahlbauarbeiten
ATV DIN 18 336 Abdichtungsarbeiten
ATV DIN 18 357 Beschlagarbeiten
ATV DIN 18 363 Maler- und Lackierarbeiten - Beschichtungen
DIN 18040  Barrierefreies Bauen

VDI 2719
Schalldämmung von Fenstern und deren Zusatzeinrichtungen

ift FE-05/2
Einsatzempfehlungen für Fenster und Außentüren sowie sonstige
Merkblätter und Richtlinien des ift Rosenheim e.V.

Technische Richtlinien des Glaserhandwerks
Bundesinnungsverband des Glaserhandwerks, Hadamar

VFF-Merkblätter
Verband Fenster + Fassade (VFF)

DIN 16830-3
Fensterprofile aus hochschlagzähem Polyvinylchlorid (PVC-HI) - Teil 3: Profile mit beschichteten, farbigen Oberflächen;
Anforderungen

VFF KU.01
Visuelle Beurteilung von Oberflächen von Kunststofffenster- und Türelementen
Herausgeber: Verband der Fenster- und Fassadenhersteller e.V. (VFF)

ZTV zur Ausschreibung von Kunststofffenstern
Herausgeber: Fachabteilung Kunststofffenster des Verbandes der Fenster- und Fassadenhersteller e.V. (VFF)

RAL-GZ 695 Fenster, Fassaden und Haustüren

Weiterhin gelten sämtliche europäischen und nationalen Vorschriften, Merkblätter, Stoff- und Prüfnormen usw. jeweils in ihrer aktuellen Fassung sowie die Herstellerverarbeitungsangaben, Zulassungen und Empfehlungen der jeweiligen Fachverbände.

## ALLGEMEINE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

10 Dokumentation
Die Zusammenstellung und Übergabe der vollständigen Dokumentationsunterlagen für alle im Leistungsverzeichnis enthaltenen Leistungen umfasst:

- Fertigstellungsanzeige / Abnahmebegehren (auch bei Mängelbeseitigung)
- Abnahmeprotokoll
- Fachbauleiter- bzw. Errichtererklärung
- Kontaktdaten für Service und Wartung
- Prüfzeugnisse und Übereinstimmungserklärungen (ggf. nach Vorgabe des Brandschutzprüfers)
- Pflege- und Wartungsanleitungen
- Technische Unterlagen: Herstellerdokumentationen, Detailblätter, Stück- und Lieferantenlisten
-  Baustellenmaterialliste inkl. verwendeter Materialien und Farbnummern

Die Unterlagen sind geordnet in einem Ordner mit Registerblättern und Inhaltsverzeichnis, einseitig bedruckt, dreifach in stabilen, beschrifteten Ordnern sowie zusätzlich auf Datenträger mit Anschreiben dem Auftraggeber vor Abnahme bzw. Schlussrechnung zu übergeben.

## 271 Skalitzer Str. 95 und 95a
Datum: 10.03.2026

### Bereich 01 Fenster

#### Abschnitt 01.01 Vorbereitende Arbeiten

**01.01.0010 Terminkoordination mit Mietern**
*** Pauschalposition
Der Auftragnehmer (AN) hat die Terminkoordination für
den Fensteraustausch in den betroffenen Wohneinheiten
eigenständig durchzuführen und mit den jeweiligen
Mietparteien abzustimmen.

Die Abstimmung muss mindestens 14 Kalendertage
vor dem geplanten Ausführungstermin erfolgen

Mieterinformation: Der AN ist verpflichtet, die Mieter
rechtzeitig und individuell über den genauen Zeitpunkt
der Arbeiten (Datum und voraussichtliche Dauer) zu
informieren.
Dies kann per individuellem Anschreiben oder durch
persönliche Terminvereinbarung geschehen.

Ein Aushang im Treppenhaus ist ergänzend,
aber nicht allein ausreichend.

Zugangsgewährleistung: Der AN stellt sicher,
dass für die Ausführung der Arbeiten der Zugang zu den
Wohnungen bzw. den jeweiligen Fenstern gewährleistet ist.

Eventuelle Probleme bei der Zugangsbeschaffung sind
unverzüglich dem Auftraggeber (AG) zu melden.

Ansprechpartner: Der AN benennt einen festen
Ansprechpartner für die Mieter, der bei Fragen oder
Terminänderungen zur Verfügung steht.
Menge: 1,000 psch

**01.01.0020 Demontage und Entsorgung der Bestandsfenster, Holz o. Kunststoff**
Fachgerechte Demontage und Entsorgung der Holz- oder Kunststofffenster
inkl. aller erforderlichen Nebenarbeiten. Die Demontage ist ohne
Beschädigung der angrenzenden Bauteile vorzunehmen.

Anzahl Fenster: ca. 200 Stk
Vorhandene Abmessungen der Fenster:
Breite von 0,40 - 2,30m
Höhe von 1,40 - 3,00 m

Hinweis: Eine Ortsbesichtigung vor Angebotsabgabe wird dringend empfohlen.
Menge: 475,000 m2

**01.01.0030 Demontage und Entsorgung der Bestandsfensterbänke, Metall**
Fachgerechte Demontage und Entsorgung der Fensterbänke
aus Metall, inkl. aller erforderlichen Nebenarbeiten. Die Demontage
ist ohne Beschädigung der angrenzenden Bauteile vorzunehmen.

Leibungstiefe: ca. 16 cm
Menge: 195,000 m

**01.01.0040 Demontage und Entsorgung der Bestandsfensterbänke, Holz, Innen**
Fachgerechte Demontage und Entsorgung der Fensterbänke Innen
aus Holz oder ähnl., inkl. UK sowie inkl. aller erforderlichen Nebenarbeiten. Die Demontage
ist ohne Beschädigung der angrenzenden Bauteile vorzunehmen.

Leibungstiefe: ca. 20 cm
Menge: 195,000 m

**01.01.0050 Arbeitsbereich schützen**
Abdecken der Fußböden im Arbeitsbereich nach Erfordernis,
nach abgeschlossener Arbeit entfernen, entsorgen und
besenrein hinterlassen.

Abrechnung nach Stück Fensterelementen
Menge: 200,000 Stk

**01.01.0060 Leibungsputz Fensteranschlussbereich herstellen**
Nach Rückbau der Bestandsfenster den Leibungsputz im Bereich des neuen Fensteranschlussbereich vorbereiten, MW-/Putzausbesserung, Ausbruch Ankerlöcher etc., für Anschluß neues Fenster

Tiefe: min. Fensterprofiltiefe
Menge: 1300,000 m

**01.01.0070 Demontage und Entsorgung der Absturzsicherung, Metall**
*** Bedarfsposition ohne GB
Fachgerechte Demontage und Entsorgung der Absturzsicherung
aus Metall, inkl. aller erforderlichen Nebenarbeiten. Die Demontage
ist ohne Beschädigung der angrenzenden Bauteile vorzunehmen.

Hinweis: Nicht alle Fenster haben eine Absturzstange als
Absturzsicherung.
Menge: 1,000 m

#### Abschnitt 01.02 Kunststoffenster

*Hinweis: Leitbeschreibung Kunststofffenster*
Leitbeschreibung Fensterelement mit Rahmen aus Kunststoff, einschl. Scheibenisolierverglasung und kompletten Beschlägen, liefern und montieren.

Gesamtabmessungen B x H: siehe Position
Befestigungsuntergrund: Beton/MW
Form: rechteckig, in Teilen mit Rund- bzw. Segmentbögen
Rahmenoberflächen Blend- und Flügelrahmen: endbehandelt, einfarbig u. coextrudiert.
Wetter- und raumseitig: RAL 9016, weiß

Anforderungen Wärmeschutz Fensterelement DIN EN ISO10077-1, DIN V 4108-4:
Uw=0,95 W/m2K, g-Wert: 0,5
Uf-Wert nach technischer Erfordernis, um den Uw-Wert von max. = 0,95 W/m2K zu erreichen, jedoch max.
Uf= 1,1 W/m2K. Die Fenster sind gütegesichert gemäß den Richtlinien RAL-RG 716/1 und RAL- GZ716/1
auszuführen. Die Montagerichtlinien der "RAL-Gütegemeinschaft Fenster" sind bei der Montage einzuhalten.

Anforderungen Schallschutz / Fensterelement: Straßenseite
Schallschutzklasse 4 nach VDI-Richtlinie 2719
Schalldämmmaß im Prüfstand Rw >= 42 dB

Anforderungen Schallschutz / Fensterelement: Hofseite
Schallschutzklasse 2 nach VDI-Richtlinie 2719
Schalldämmmaß im Prüfstand:  Rw >= 32 dB im Innenhof

Anforderungen Einbruchhemmung: keine, bzw. gem. Positionstext

Teilung: siehe Position
Hinweis: bei Fenstern mit Festverglasung unten ist diese als Absturzsicherung zu betrachten und dementsprechend Auszuführen. In der WMP ist eine Einteilung so zu planen, dass eine Absturzhöhe von 1,10 m erreicht und VSG-Verglasung von Innen vorgesehen/kalkuliert wird.

Funktion: siehe Position
Zur genauen Elemententeilung siehe die beiliegenden Plananlagen.

Fensterprofil:
Mehrkammerprofil aus Kunststoff mit statisch-konstruktiv erforderlichen sendzimirverzinkten Stahlverstärkungen, flächenversetzte Ausführung mit zweifach abgeschrägter Glasleiste.

Material Kunststoff:
Kunststoffprofile auf Basis eines weichmacherfreien, hochschlagzähen Polyvinylchlorids (PVC-U).
Bestehend entweder vollständig aus Frischmaterial oder aus einem Recyclatkern, wenn dieser in coextrusion hergestellt und umlaufend durch PVC-U Frischmaterial abgedeckt ist.
Die Formmasse für Frischmaterial muss in den Materialeigenschaften mindestens dem Typ ISO 1163-PVC-U, EDLP,082-25-T23, entsprechen.

Metallteile zur Aussteifung:
Einschließlich aller statisch-konstruktiv erforderlicher Aussteifungen aus sendzimirverzinktem Stahl, mit einer Mindestwandstärke t = 1,5 mm.
Güte der Stahlprofile entspricht den Bezeichnungen DX51D+Z150-NA. Es gelten hierfür die Normen DIN EN 10327, DIN EN 10162 und für Toleranzen DIN EN 10143.

Dichtungen:
Ausführung mit drei Dichtungsebenen, systemgerecht mit vom Hersteller zugelassenen Dichtungen.
Blend- und Flügelrahmenfalze müssen nach Vorschrift entwässert, Glasfalze zusätzlich belüftet werden.
Entwässerungsschlitze müssen min. 6 x 30 mm groß und entsprechend den Richtlinien angeordnet sein.
Ein Öffnen der Verstärkungskammer ist nicht zulässig. Entwässerungsöffnungen in den Sichtflächen sollen durch PVC-Kappen abgedeckt werden.

Rahmenverbindungen:
Bei geschweißten Rahmenverbindungen muss die Nahtgüte der Eck- und T-Stöße den Werten der RAL-Gütebestimmungen entsprechen. Eckverbindungen sind im Press-Stumpf-Schweißverfahren herzustellen.
Gehrungen müssen der Scheibenlast und den funktionellen Belastungen dauerhaft standhalten.
Bei Riegel und Pfosten sind einwandfreie abdichtende Schraubverbindungen zugelassen.

Profilabmessungen:
Bautiefe je nach System und statisch-konstruktiven Erfordernissen. Profilansichtsbreiten gemäß Planung.

Rahmenverbreiterungen:
Fensterelement mit vierseitig umlaufenden Rahmenverbreiterungen, nach statisch-konstruktiven Erfordernissen.
Mit äußerem und raumseitigem Bankanschlussprofil
(raumseitig vorgerichtet für die Aufnahme einer bauseitigen Werzalit-Fensterbank)
wetterseitig vorgerichtet für die Aufnahme einer bauseitigen Alublechfensterbank

Profilstärken, Profiltiefen und Stahlverstärkungen nach technischem Erfordernis.
Befestigung und Lastabtrag nach Wahl des AN unter Berücksichtigung der technischen sowie statisch-konstruktiven Anforderungen.

Lage des Fensterelementes:
In der Rohbauleibung gem. Bestandsfenster
Hinweis: Die gesamte Fassade erhält ein WDVS mit Putz, Dämmung d=16 cm

Anforderungen Verglasung:
Ug-Wert nach technischer Erfordernis, um den Uw-Wert von max. = 0,95 W/m2K zu erreichen
Energiedurchlassgrad g-Wert nach EN 410 : 0,5
Verglasung für beschriebene Schallschutzklasse

Abstandshalter als thermisch verbesserte Abstandshalter, die das Kriterium der DIN 4108-4:2004-7
Anhang C für einen thermisch verbesserten Randverbund zu erfüllen (warme Kante).

Wetterseitige und raumseitige Abdichtung mit nach RAL zugelassenem Kombi-Dichtband, Breite des Kombi-Dichtbandes entsprechend der Tiefe des Fensterblendrahmens, Material imprägnierter PU-Schaum, als Fugendichtungsband für die gleichzeitige innere und äußere Abdichtung von Fensterfugen mit gleichzeitiger Dämmung. Außenseite schlagregendicht und dampfdiffusionsoffen.

Fenstergriffe:
Hersteller in Anlehnung an Hoppe, Typ Amsterdam

Angebotenes Fabrikat Fenster: '..........................................' vom Bieter einzutragen

Angebotenes Fabrikat Fenstergriff: '..........................................' vom Bieter einzutragen

**01.02.0010 Werk- und Montageplanung**
*** Pauschalposition
*** Bedarfsposition ohne GB
Technische Bearbeitung und Montageplanung für den gesamten
Umfang der Ausschreibung. Das Anfertigen einer prüffähigen
Statik im Zuge der Werk- und Montageplanung ist auch Teil
dieser Leistung.
Menge: 1,000 psch

**01.02.0020 Kunststofffenster, 6-tlg.,B/H= ca. 1000-1100/2000-2100 mm, SSK2, 0,95 W/(m²K)**
Fensterelement gemäß Leitbeschreibung liefern und einbauen.

| Gesamtabmessungen B x H: | ca. 1000-1100 x 2000-2100 mm (Bestandsaufmaß) |
| --- | --- |
| Beschlag: | Fest + Dreh -Kipp + Dreh |
| Teilung: | 6-teilig |
| Anforderung Schallschutz: | SSK2 |
| Senkrechter Mittelpfosten | Breite ca. 12 cm |

Am Mittelpfosten wird bauseitig eine Trennwand anschließen.

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
Einbauort: Hof Fenster Whg-Trennung,  4 Fenster
Fenster Nr.: F137 + F138, F237 + F238, F339, F428
Menge: 4,000 Stk

**01.02.0030 Kunststofffenster, 3-tlg., B/H= ca. 300-400/2000-2100 mm, SSk2, 0,95 W/(m²K)**
Fensterelement gemäß Leitbeschreibung liefern und einbauen.

| Gesamtabmessungen B x H: | 300-400 / 2000-2100 mm (Bestandsaufmaß) |
| --- | --- |
| Beschlag: | Fest + Dreh-Kipp + Fest |
| Teilung: | 3-teilig |
| Anforderung Absturzsicherung: | ja, untere Festverglasung |
| Anforderung Schallschutz: | SSK2 |

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  oder
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
Einbauort: Hofseite Bad
Fenster Nr.:  F136, F139, F236, F239, F338, F340,
  F 343, F344, F427, F429, F432, F433
Menge: 12,000 Stk

**01.02.0040 Kunststofffenster, 6-tlg., B/H= ca. 1150/2100 mm, SSK4, 0,95 W/(m²K)**
Fensterelement gemäß Leitbeschreibung liefern und einbauen.

| Gesamtabmessungen B x H: | ca. 1150 x 2100 mm (Bestandsaufmaß) |
| --- | --- |
| Beschlag: | Fest + Dreh - Kipp + Kipp |
| Teilung: | 6-teilig |
| Anforderung Absturzsicherung: | ja, untere Festverglasung |
| Anforderung Schallschutz: | SSK4 |

Einbauort: Strassenseite
Fenster Nr.: F322+F323
Menge: 2,000 Stk

**01.02.0050 Kunststofffenster, 3-tlg., B/H= ca. 1000-1150/2000-2100 mm, SSK2, 0,95 W/(m²K)**
Fensterelement gemäß Leitbeschreibung liefern und einbauen.

| Gesamtabmessungen B x H: | ca. 1000-1150/2000-2100 mm (Bestandsaufmaß) |
| --- | --- |
| Beschlag: | Fest + Dreh - Kipp + Dreh - Kipp |
| Teilung: | 3-teilig |
| Anforderung Absturzsicherung: | ja, untere Festverglasung |
| Anforderung Schallschutz: | SSK2 |

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
Einbauort: Hofseite 1.-4.OG,
Fenster Nr.: F140, F143, F152, F231, F235, F240, F252, F333, F337,
  F341, F345, F354, F422, F426, F430, F434, F438, F443,
  F142, F151, F232, F233. F247, F251, F334, F335, F353,
  F423, F424, F436, F437, F442, F145, F242 + F243,
  F347, F348, F147, F349, F146,
Menge: 41,000 Stk

**01.02.0060 Kunststofffenster, 2-tlg., B/H= ca. 750/2200 mm, SSK4, 0,95 W/(m²K)**
Fensterelement gemäß Leitbeschreibung liefern und einbauen.

| Gesamtabmessungen B x H: | ca. 750 x 2200 mm (Bestandsaufmaß) |
| --- | --- |
| Beschlag: | Dreh - Kipp + Dreh - Kipp |
| Teilung: | 2-teilig |
| Anforderung Schallschutz: | SSK4 |

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
Einbauort: Loggia Strassenseite
Fenster Nr.: F101, F103, F201, F203, F301, F303, F330, F332
Menge: 8,000 Stk

**01.02.0070 Kunststofffenster, 2-tlg., B/H= ca. 1150/2400 mm, SSK4, 0,95 W/(m²K)**
Fensterelement gemäß Leitbeschreibung liefern und einbauen.
wie Pos. 02.060, jedoch mit Segmentbogen  Oberkante Fenster

| Gesamtabmessungen B x H: | ca. 1150 x 2400 mm (Bestandsaufmaß) |
| --- | --- |
| Beschlag: | Dreh - Kipp + Dreh - Kipp |
| Teilung: | 2-teilig |
| Anforderung Schallschutz: | SSK4 |

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
Einbauort: Loggia Strassenseite
Fenster Nr.: F128, F130
Menge: 2,000 Stk

**01.02.0080 Kunststofffenster, 2-tlg., B/H= ca. 850/2200 mm, SSK4, 0,95 W/(m²K)**
Fensterelement gemäß Leitbeschreibung liefern und einbauen.
wie Pos. 02.060, jedoch :

| Gesamtabmessungen B x H: | ca. 850 x 2200 mm (Bestandsaufmaß) |
| --- | --- |
| Beschlag: | Dreh - Kipp + Dreh - Kipp |
| Teilung: | 2-teilig |
| Anforderung Schallschutz: | SSK4 |

Einbauort: Loggia Strassenseite
Fenster Nr.: F228, F230
Menge: 2,000 Stk

**01.02.0090 Kunststofffenster, 2-tlg., B/H= ca. 1250/2150 mm, SSK4, 0,95 W/(m²K)**
Fensterelement gemäß Leitbeschreibung liefern und einbauen.
wie Pos. 02.060, jedoch :

| Gesamtabmessungen B x H: | ca. 1250 x 2150 mm (Bestandsaufmaß) |
| --- | --- |
| Beschlag: | Dreh - Kipp + Dreh - Kipp |
| Teilung: | 2-teilig |
| Anforderung Schallschutz: | SSK4 |

Einbauort: Loggia Strassenseite
Fenster Nr.: F401, F403
Menge: 2,000 Stk

**01.02.0100 Kunststofffenster, 2-tlg., B/H= ca. 500/1250 mm, SSK4, 0,95 W/(m²K)**
Fensterelement gemäß Leitbeschreibung liefern und einbauen.
wie Pos. 02.060, jedoch :

| Gesamtabmessungen B x H: | ca. 500 x 1250 mm (Bestandsaufmaß) |
| --- | --- |
| Beschlag: | Dreh - Kipp + Dreh - Kipp |
| Teilung: | 2-teilig |
| Anforderung Schallschutz: | SSK4 |

Einbauort: Loggia Strassenseite
Fenster Nr.: F419, F421
Menge: 2,000 Stk

**01.02.0110 Kunststofffenster, 4-tlg., B/H= ca. 1200-1300/3100 mm, Balkontür Loggia, SSK4, 0,95 W/(m²K)**
Fensterelement gemäß Leitbeschreibung liefern und einbauen.

| Gesamtabmessungen B x H: | ca. 1200-1300 x 3100 mm (Bestandsaufmaß) |
| --- | --- |
| Beschlag: | Dreh + Dreh - Kipp + Dreh + Dreh |
| Teilung: | 4-teilig |
| Anforderung Schallschutz: | SSK4 |
| Verglasung: | VSG von innen |

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
Einbauort: Loggia Strassenseite
Fenster Nr.: F202, F302, F129, F229, F331, F402
Menge: 6,000 Stk

**01.02.0120 Kunststofffenster, 4-tlg., B/H= ca. 1200/3100 mm, Balkontür Loggia, SSK4, 0,95 W/(m²K)**
Fensterelement gemäß Leitbeschreibung liefern und einbauen.
wie Vorpos. jedoch mit Segmentbogen  Oberkante Fenster

| Gesamtabmessungen B x H: | ca. 1200 x 3100 mm (Bestandsaufmaß) |
| --- | --- |
| Beschlag: | Dreh + Dreh - Kipp + Dreh + Dreh |
| Teilung: | 4-teilig |
| Anforderung Schallschutz: | SSK4 |
| Verglasung: | VSG von innen |

 Abbildung nur für Aufschlagrichtung:

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
Einbauort: Loggia Strassenseite
Fenster Nr.: F102
Menge: 1,000 Stk

**01.02.0130 Kunststofffenster, 4-tlg., B/H= ca. 1000/1800 mm, Balkontür Loggia, SSK4, 0,95 W/(m²K)**
Fensterelement gemäß Leitbeschreibung liefern und einbauen.
wie Vorpos. jedoch mit Segmentbogen  Oberkante Fenster

| Gesamtabmessungen B x H: | ca. 1000 x 1800 mm (Bestandsaufmaß) |
| --- | --- |
| Beschlag: | Dreh + Dreh - Kipp + Dreh + Dreh |
| Teilung: | 4-teilig |
| Anforderung Schallschutz: | SSK4 |
| Verglasung: | VSG von innen |

Einbauort: Loggia Strassenseite
Fenster Nr.: F420
Menge: 1,000 Stk

**01.02.0140 Kunststofffenster, 6-tlg., B/H= ca. 1000/2350 mm, SSK4, 0,95 W/(m²K)**
Fensterelement gemäß Leitbeschreibung liefern und einbauen.

| Gesamtabmessungen B x H: | ca. 1000 x 2350 mm (Bestandsaufmaß) |
| --- | --- |
| Beschlag: | Fest + Fest + Dreh - Kipp + Dreh - Kipp + Kipp + Kipp |
| Teilung: | 6-teilig |
| Anforderung Absturzsicherung: | ja, untere Festverglasung |
| Anforderung Schallschutz: | SSK4 |

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
Einbauort: Strassenseite
Fenster Nr.: F104, F105, F204, F205, F304, F305
Menge: 6,000 Stk

**01.02.0150 Kunststofffenster, 6-tlg., B/H= ca. 1000-1200/2100-2300 mm, SSK4, 0,95 W/(m²K)**
Fensterelement gemäß Leitbeschreibung liefern und einbauen.
wie Pos. 02.140, jedoch :

| Gesamtabmessungen B x H: | ca. 1000-1200 x 2100-2300 mm (Bestandsaufmaß) |
| --- | --- |
| Beschlag: | Fest + Fest + Dreh - Kipp + Dreh - Kipp + Kipp + Kipp |
| Teilung: | 6-teilig |
| Anforderung Absturzsicherung: | ja, untere Festverglasung |
| Anforderung Schallschutz: | SSK4 |

Einbauort: Strassenseite
Fenster Nr.: F117, F126, F127, F217, F226, F227, F319,
  F328, F329, F404, F405, F411, F118, F412,
  F414, F415, F120, F121, F110, F112, F210,
  F212, F311, F313, F220, F221
Menge: 26,000 Stk

**01.02.0160 Kunststofffenster, 6-tlg., B/H= ca. 1000/1800 mm, SSK4, 0,95 W/(m²K)**
Fensterelement gemäß Leitbeschreibung liefern und einbauen.
wie Pos. 02.140, jedoch :

| Gesamtabmessungen B x H: | ca. 1000 x 1800 mm (Bestandsaufmaß) |
| --- | --- |
| Beschlag: | Fest + Fest + Dreh - Kipp + Dreh - Kipp + Kipp + Kipp |
| Teilung: | 6-teilig |
| Anforderung Absturzsicherung: | ja, untere Festverglasung |
| Anforderung Schallschutz: | SSK4 |

Einbauort: Strassenseite
Fenster Nr.: F417, F418
Menge: 2,000 Stk

**01.02.0170 Kunststofffenster, 6-tlg., B/H= ca. 1300/2750 mm, SSK4, 0,95 W/(m²K)**
Fensterelement gemäß Leitbeschreibung liefern und einbauen.
wie Pos. 02.140, jedoch :

| Gesamtabmessungen B x H: | ca. 1300 x 2750 mm (Bestandsaufmaß) |
| --- | --- |
| Beschlag: | Fest + Fest + Dreh - Kipp + Dreh - Kipp + Kipp + Kipp |
| Teilung: | 6-teilig |
| Anforderung Absturzsicherung: | ja, untere Festverglasung |
| Anforderung Schallschutz: | SSK4 |

Einbauort: Strassenseite
Fenster Nr.: F218, F320
Menge: 2,000 Stk

**01.02.0180 Kunststofffenster, 4-tlg., B/H= ca. 1100/3000-3100 mm, Balkontür, SSK4, 0,95 W/(m²K)**
Fensterelement gemäß Leitbeschreibung liefern und einbauen.

| Gesamtabmessungen B x H: | ca. 1100 x 3000-3100 mm (Bestandsaufmaß) |
| --- | --- |
| Beschlag: | Dreh + Dreh - Kipp + Dreh + Dreh |
| Teilung: | 4-teilig |
| Anforderung Schallschutz: | SSK4 |
| Verglasung: | VSG von innen |

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
Einbauort: Balkontür Strassenseite
Fenster Nr.: F119, F219, F321, F413
Menge: 4,000 Stk

**01.02.0190 Kunststofffenster, 3-tlg., B/H= ca. 1000-1200/2100-2300 mm, SSK2, 0,95 W/(m²K)**
Fensterelement gemäß Leitbeschreibung liefern und einbauen.

| Gesamtabmessungen B x H: | ca. 1000-1200 x 2100-2300 mm (Bestandsaufmaß) |
| --- | --- |
| Beschlag: | Fest + Dreh - Kipp + Dreh + Kipp |
| Teilung: | 3-teilig |
| Anforderung Absturzsicherung: | ja, untere Festverglasung |
| Anforderung Schallschutz: | SSK2 |

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Einbauort: Hofseite
Fenster Nr.: F131, F132, F133, F135
Menge: 4,000 Stk

**01.02.0200 Kunststofffenster, 4-tlg., B/H= ca. 1100-1200/3000 mm, Balkontür Eckbalkon, SSK4, 0,95 W/(m²K)**
Fensterelement gemäß Leitbeschreibung liefern und einbauen.
wie Pos. 02.180, jedoch:

| Gesamtabmessungen B x H: | ca. 1100-1200 x 3000 mm (Bestandsaufmaß) |
| --- | --- |
| Beschlag: | Dreh + Dreh - Kipp + Dreh + Dreh |
| Teilung: | 4-teilig |
| Anforderung Absturzsicherung: | ja, untere Festverglasung |
| Anforderung Schallschutz: | SSK4 |
| Verglasung: | VSG von innen |

Einbauort: Eckbalkon Strassenseite
Fenster Nr.: F111, F211, F312
Menge: 3,000 Stk

**01.02.0210 Kunststofffenster, 4-tlg., B/H= ca. 1100-1200/3100 mm, Balkontür Eckbalkon, SSK4, 0,95 W/(m²K)**
Fensterelement gemäß Leitbeschreibung liefern und einbauen.
wie Pos. 02.180

| Gesamtabmessungen B x H: | ca. 1200 x 3100 mm (Bestandsaufmaß) |
| --- | --- |
| Beschlag: | Dreh + Dreh - Kipp + Dreh + Dreh |
| Teilung: | 4-teilig |
| Anforderung Schallschutz: | SSK4 |
| Verglasung Türen: | VSG von innen |

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
Einbauort: Eckzimmer Strassenseite
Fenster Nr.: F408
Menge: 1,000 Stk

**01.02.0220 Kunststofffenster, 6-tlg., B/H= ca. 1150/2100 mm, SSK4, 0,95 W/(m²K)**
Fensterelement gemäß Leitbeschreibung liefern und einbauen.
wie Pos. 02.140, jedoch : mit Segmentbogen  Oberkante Fenster

| Gesamtabmessungen B x H: | ca. 1150 x 2100 mm (Bestandsaufmaß) |
| --- | --- |
| Beschlag: | Fest + Fest + Dreh - Kipp + Dreh - Kipp + Kipp + Kipp |
| Teilung: | 6-teilig |
| Anforderung Absturzsicherung: | ja, untere Festverglasung |
| Anforderung Schallschutz: | SSK4 |

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
Einbauort: Eckzimmer Strassenseite
Fenster Nr.: F407, F409
Menge: 2,000 Stk

**01.02.0230 Kunststofffenster, 3-tlg., B/H= ca. 650/2100-2350 mm, SSK4, 0,95 W/(m²K)**
Fensterelement gemäß Leitbeschreibung liefern und einbauen.

| Gesamtabmessungen B x H: | ca. 650 x 2100-2350 mm (Bestandsaufmaß) |
| --- | --- |
| Beschlag: | Fest + Dreh - Kipp + Dreh |
| Teilung: | 3-teilig |
| Anforderung Absturzsicherung: | ja, untere Festverglasung |
| Anforderung Schallschutz: | SSK4 |

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  oder
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
Einbauort: Erkerzimmer Strassenseite
Fenster Nr.: F106, F109, F306, F310, F113, F116, F222,
  F225, F314, F318
Menge: 10,000 Stk

**01.02.0240 Kunststofffenster, 3-tlg., B/H= ca. 650/2350 mm, SSK4, 0,95 W/(m²K)**
Fensterelement gemäß Leitbeschreibung liefern und einbauen.
wie Vorpos. jedoch 2 Einzelne Fenster mit Rundbogen oberes Fenster

| Gesamtabmessungen B x H: | ca. 650 x 2350 mm (Bestandsaufmaß) |
| --- | --- |
| Beschlag: | Fest + Dreh - Kipp + Fest |
| Teilung: | 3-teilig |
| Anforderung Absturzsicherung: | ja, untere Festverglasung |
| Anforderung Schallschutz: | SSK4 |

Abbildung Ähnlich:  Bestandsfoto:
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
Einbauort: Erkerzimmer Strassenseite
Fenster Nr.: F206, F209
Menge: 2,000 Stk

**01.02.0250 Kunststofffenster, 3-tlg., B/H= ca. 650/2000 mm, SSK4, 0,95 W/(m²K)**
Fensterelement gemäß Leitbeschreibung liefern und einbauen.
wie Vorpos.  2 Einzelne Fenster mit Rundbogen oberes Fenster,
jedoch:

| Gesamtabmessungen B x H: | ca. 650 x 2000 mm (Bestandsaufmaß) |
| --- | --- |
| Beschlag: | Fest + Dreh - Kipp + Fest |
| Teilung: | 3-teilig |
| Anforderung Absturzsicherung: | ja, untere Festverglasung |
| Anforderung Schallschutz: | SSK4 |

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
Einbauort: Erkerzimmer Strassenseite
Fenster Nr.: F213, F216
Menge: 2,000 Stk

**01.02.0260 Kunststofffenster, 3-tlg., B/H= ca. 650/2100-2350 mm, SSK4, 0,95 W/(m²K)**
Fensterelement gemäß Leitbeschreibung liefern und einbauen.
wei Pos. 02.230, jedoch mit Rundbogen  Oberkante Fenster

| Gesamtabmessungen B x H: | ca. 650 x 2100-2350 mm (Bestandsaufmaß) |
| --- | --- |
| Beschlag: | Fest + Dreh - Kipp + Fest |
| Teilung: | 3-teilig |
| Anforderung Absturzsicherung: | ja, untere Festverglasung |
| Anforderung Schallschutz: | SSK4 |

Bestandsfoto:
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
Einbauort: Erkerzimmer Strassenseite
Fenster Nr.: F122, F125, F324, F327
Menge: 4,000 Stk

**01.02.0270 Kunststofffenster, 6-tlg., B/H= ca. 1300/2350 mm, SSK4, 0,95 W/(m²K)**
Fensterelement gemäß Leitbeschreibung liefern und einbauen.

| Gesamtabmessungen B x H: | ca. 1300 x 2350 mm (Bestandsaufmaß) |
| --- | --- |
| Beschlag: | Fest + Fest + Dreh - Kipp + Dreh - Kipp + Kipp + Kipp |
| Teilung: | 6-teilig |
| Anforderung Absturzsicherung: | ja, untere Festverglasung |
| Anforderung Schallschutz: | SSK4 |

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
Einbauort: Erkerzimmer Strassenseite
Fenster Nr.: F107, F108, F207, F208, F114, F115
Menge: 6,000 Stk

**01.02.0280 Kunststofffenster, 6-tlg., B/H= ca. 1000-1200/2100-2400 mm, SSK4, 0,95 W/(m²K)**
Fensterelement gemäß Leitbeschreibung liefern und einbauen.
wie Pos. 02.270, jedoch mit Rundbogen  Oberkante Fenster

| Gesamtabmessungen B x H: | ca. 1000-1200 x 2100-2400 mm (Bestandsaufmaß) |
| --- | --- |
| Beschlag: | Fest + Fest + Dreh - Kipp + Dreh - Kipp + Kipp + Kipp |
| Teilung: | 6-teilig |
| Anforderung Absturzsicherung: | ja, untere Festverglasung |
| Anforderung Schallschutz: | SSK4 |

Bestandsfoto (Beispiel):
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
Einbauort: Erkerzimmer Strassenseite
Fenster Nr.: F307, F308, F309, F315, F316, F317,
  F325, F326, F123, F124
Menge: 10,000 Stk

**01.02.0290 Kunststofffenster, 6-tlg., B/H= ca. 1000-1200/2250 mm, SSK4, 0,95 W/(m²K)**
Fensterelement gemäß Leitbeschreibung liefern und einbauen.
wie Pos. 02.270, jedoch:

| Gesamtabmessungen B x H: | ca. 1000-1200 x 2250 mm (Bestandsaufmaß) |
| --- | --- |
| Beschlag: | Fest + Fest + Dreh - Kipp + Dreh - Kipp + Kipp + Kipp |
| Teilung: | 6-teilig |
| Anforderung Absturzsicherung: | ja, untere Festverglasung |
| Anforderung Schallschutz: | SSK4 |

Beispielfoto:
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
Einbauort: Erkerzimmer Strassenseite
Fenster Nr.: F214, F215, F223, F224
Menge: 4,000 Stk

**01.02.0300 Kunststofffenster, 6-tlg.,B/H= ca. 2300/2300 mm, SSK2, 0,95 W/(m²K)**
Fensterelement gemäß Leitbeschreibung liefern und einbauen.
wie Pos. 02.040, jedoch:

| Gesamtabmessungen B x H: | ca. 2300 x 2300 mm (Bestandsaufmaß) |
| --- | --- |
| Beschlag: | Fest + Dreh - Kipp + Dreh - Kipp |
| Teilung: | 6-teilig |
| Anforderung Absturzsicherung: | ja, untere Festverglasung |
| Anforderung Schallschutz: | SSK2 |

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
Einbauort: Hof Fenster
Fenster Nr.: F244, F346, F435
Menge: 3,000 Stk

**01.02.0310 Kunststofffenster, 6-tlg.,B/H= ca. 2250/2000 mm, SSK2, 0,95 W/(m²K)**
Fensterelement gemäß Leitbeschreibung liefern und einbauen.
wie Pos. 02.040, jedoch :

| Gesamtabmessungen B x H: | ca. 2250 x 2000 mm (Bestandsaufmaß) |
| --- | --- |
| Beschlag: | Fest - Dreh - Kipp + Dreh - Kipp |
| Teilung: | 6-teilig |
| Anforderung Absturzsicherung: | ja, untere Festverglasung |
| Anforderung Schallschutz: | SSK2 |

Einbauort: Hof Fenster
Fenster Nr.: F144
Menge: 1,000 Stk

**01.02.0320 Kunststofffenster, 3-tlg., B/H= ca. 1200/1750 mm, SSK2, 0,95 W/(m²K)**
Fensterelement gemäß Leitbeschreibung liefern und einbauen.

| Gesamtabmessungen B x H: | ca. 1200 x 1750 mm (Bestandsaufmaß) |
| --- | --- |
| Beschlag: | Fest + Dreh - Kipp + Dreh - Kipp |
| Teilung: | 3-teilig |
| Anforderung Absturzsicherung: | ja, untere Festverglasung |
| Anforderung Schallschutz: | SSK2 |

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Einbauort: Hof Fenster
Fenster Nr.: F246, F245
Menge: 2,000 Stk

**01.02.0330 Kunststofffenster, 3-tlg., B/H= ca. 1650/1850 mm, SSK2, 0,95 W/(m²K)**
Fensterelement gemäß Leitbeschreibung liefern und einbauen.
wie Pos. 02.320, jedoch:

| Gesamtabmessungen B x H: | ca. 1650 x 1850 mm (Bestandsaufmaß) |
| --- | --- |
| Beschlag: | Fest + Dreh - Kipp + Dreh - Kipp |
| Teilung: | 3-teilig |
| Anforderung Absturzsicherung: | ja, untere Festverglasung |
| Anforderung Schallschutz: | SSK2 |

Einbauort: Hof Fenster
Fenster Nr.: F150, F250, F352, F441
Menge: 5,000 Stk

**01.02.0340 Kunststofffensterelement, 8-tlg., B/H= ca. 3200/2850 mm, Erkerbalkon, SSK4, 0,95 W/(m²K)**
Fensterelement gemäß Leitbeschreibung liefern und einbauen.
mit Segmentbogen  Oberkante Fenster

| Gesamtabmessungen B x H: | ca. 3200 x 2850 mm (Bestandsaufmaß) |
| --- | --- |
| Beschlag: | wie in Skizze |
| Teilung: | 8-teilig |
| Anforderung Schallschutz: | SSK4 |
| Verglasung: | VSG von innen |

Abbildung Aufschlagsrichtung:  Bestandsfoto:
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
Einbauort: Erkerbalkon Strassenseite
Fenster Nr.: F406, F410
Menge: 2,000 Stk

**01.02.0350 Kunststofffenster, 4-tlg., B/H= ca. 1550/3000 mm, Balkontür Erkerbalkon, SSK4, 0,95 W/(m²K)**
Fensterelement gemäß Leitbeschreibung liefern und einbauen.
wie Pos. 02.120, jedoch mit Segmentbogen  Oberkante Tür

| Gesamtabmessungen B x H: | ca. 1550 x 3000 mm (Bestandsaufmaß) |
| --- | --- |
| Beschlag: | Dreh + Dreh - Kipp + Dreh + Dreh |
| Teilung: | 4-teilig |
| Anforderung Schallschutz: | SSK4 |
| Verglasung: | VSG von innen |

Abbildung nur für Aufschlagrichtung:

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
Einbauort: Erkerbalkon Strassenseite
Fenster Nr.: F416
Menge: 1,000 Stk

**01.02.0360 Kunststofffenster, 3-tlg., B/H= ca. 1500/2400 mm, TRH, SSK2, 0,95 W/(m²K)**
Fensterelement gemäß Leitbeschreibung liefern und einbauen.

| Gesamtabmessungen B x H: | ca. 1500 x 2400 mm (Bestandsaufmaß) |
| --- | --- |
| Beschlag: | Fest + Dreh - Kipp + Fest |
| Teilung: | 3-teilig |
| Anforderung Absturzsicherung: | ja, untere Festverglasung |
| Anforderung Schallschutz: | SSK2 |

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
Unterlicht: Sicherheitsverglasung Oberkante Sprosse 1,10m, gem. Leitbeschreibung
Oberlicht: Festverglasung

Einbauort: Hofseite TRH
Fenster Nr.: F134, F234, F141, F241
Menge: 4,000 Stk

**01.02.0370 Kunststofffenster, 3-tlg., B/H= ca. 1500/2300 mm, TRH, SSK2, 0,95 W/(m²K)**
Fensterelement gemäß Leitbeschreibung liefern und einbauen.
wie Pos. 02.360, jedoch:

| Gesamtabmessungen B x H: | ca. 1500 x 2300 mm (Bestandsaufmaß) |
| --- | --- |
| Beschlag: | Fest + Dreh - Kipp + Fest |
| Teilung: | 3-teilig |
| Anforderung Absturzsicherung: | ja, untere Festverglasung |
| Anforderung Schallschutz: | SSK2 |

Einbauort: Hofseite TRH
Fenster Nr.: F336, F425, F342, F431
Menge: 4,000 Stk

**01.02.0380 Kunststofffenster, 3-tlg., B/H= ca. 1200/1750 mm, TRH, SSK2, 0,95 W/(m²K)**
Fensterelement gemäß Leitbeschreibung liefern und einbauen.
wie Pos. 02.360, jedoch:

| Gesamtabmessungen B x H: | ca. 1200 x 1750 mm (Bestandsaufmaß) |
| --- | --- |
| Beschlag: | Fest + Dreh - Kipp + Fest |
| Teilung: | 3-teilig |
| Anforderung Absturzsicherung: | ja, untere Festverglasung |
| Anforderung Schallschutz: | SSK2 |

Einbauort: Hofseite TRH
Fenster Nr.: F DG 95a, F DG 95
Menge: 2,000 Stk

**01.02.0390 Kunststofffenster, 3-tlg., B/H= ca. 1000/2400 mm, TRH, SSK2, 0,95 W/(m²K)**
Fensterelement gemäß Leitbeschreibung liefern und einbauen.
wie Pos. 02.360, jedoch:

| Gesamtabmessungen B x H: | ca. 1000 x 2400 mm (Bestandsaufmaß) |
| --- | --- |
| Beschlag: | Fest + Dreh - Kipp + Fest |
| Teilung: | 3-teilig |
| Anforderung Absturzsicherung: | ja, untere Festverglasung |
| Anforderung Schallschutz: | SSK2 |

Einbauort: Hofseite TRH
Fenster Nr.: F149, F249
Menge: 2,000 Stk

**01.02.0400 Kunststofffenster, 3-tlg., B/H= ca. 1000/2300 mm, TRH, SSK2, 0,95 W/(m²K)**
Fensterelement gemäß Leitbeschreibung liefern und einbauen.
wie Pos. 02.360, jedoch:

| Gesamtabmessungen B x H: | ca. 1000 x 2300 mm (Bestandsaufmaß) |
| --- | --- |
| Beschlag: | Fest + Dreh - Kipp + Fest |
| Teilung: | 3-teilig |
| Anforderung Absturzsicherung: | ja, untere Festverglasung |
| Anforderung Schallschutz: | SSK2 |

Einbauort: Hofseite TRH
Fenster Nr.: F351, F440
Menge: 2,000 Stk

**01.02.0410 Kunststofffenster, 2-tlg., B/H= ca. 1000/800 mm, TRH, SSK2, 0,95 W/(m²K)**
Fensterelement gemäß Leitbeschreibung liefern und einbauen.

| Gesamtabmessungen B x H: | ca. 1000 x 800 mm (Bestandsaufmaß) |
| --- | --- |
| Beschlag: | Fest + Dreh - Kipp |
| Teilung: | 2-teilig |
| Anforderung Absturzsicherung: | ja, untere Festverglasung |
| Anforderung Schallschutz: | SSK2 |

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
Einbauort: Hofseite TRH
Fenster Nr.: F DG SF
Menge: 1,000 Stk

**01.02.0420 Zulage erhöhte Einbruchhemmung RC2N**
*** Bedarfsposition ohne GB
Zulage zu den Fenstern im EG zur Einbruchhemmung.
Anforderung Widerstandsklasse nach DIN EN 1627: RC2N.
Ausführung nur nach Anweisung durch die Bauleitung.
Menge: 1,000 Stk

**01.02.0430 Absturzstangen, Edelstahl**
*** Bedarfsposition ohne GB
Lieferung und fachgerechte Montage der Absturzstangen aus
Edelstahl  Rundrohr, mit zugelassenen
Befestigungslaschen direkt am Fensterrahmen befestigt,
inkl. aller erforderlichen Nebenarbeiten.

Material: Edelstahl
Durchmesser: gem. konstruktivem und statischem Erfordernis

Hinweis: Abrechnung erfolgt nach tatsächlichem Aufwand

Genaue Ausführung ist mit der örtlichen Bauleitung abzustimmen.
Menge: 1,000 m

**01.02.0440 Fensterfalz-Lüfter-Set, 1 Paar, in Blendrahmen**
Auf Winddruck reagierendes Fensterfalz-Lüfter-Set im
Blendrahmenfalz, zum Einbau in den oberen horizontalen
Blendrahmen bzw. in den seitlichen vertikalen
Blendrahmen, als selbständig regelnder Fensterfalz-
Lüfter aus Kunststoff mit 2-stufiger, automatischer
Volumenstrom-Begrenzung zum paarweisen Einbau. Für
einen kontrollierten Luftwechsel und sichere
Entfeuchtung ohne Zugerscheinung.
Lüftungssystem passend für Kunststofffenster dieses Titels.

Abrechnungsmodus: 1 Set (=2 Stück / 1 Paar)
Fensterfalz-Lüfter = 1 Stück dieser Position abrechenbar.
Ausführung gemäß konstruktivem und technischem Erfordernis

Angebotenes Fabrikat: '..........................................' vom Bieter einzutragen
Menge: 105,000 Stk

#### Abschnitt 01.03 Zusätzliche Leistungen

**01.03.0010 Leibungen anarbeiten, innen, Bestandswohnungen**
Nach Montage der neuen Kunststofffenster Leibungsputz
in den Leibungen ausbessern, bzw. bis an den Fenster-/Türrahmen
anputzen, inkl. aller erforderlichen Vor- und Nebenarbeiten.

Bereich: Innen, Wohnungen
Laibungstiefe: bis ca. 20cm
Abrechnung nach tatsächlichem Aufwand, Metern
Menge: 1300,000 m

**01.03.0020 Anstrich Leibungen, innen, Bestandswohnungen**
Fachgerechte Malerarbeiten im Bereich der
Fenster- und Türleibungen inkl. aller erforderlichen Nebenarbeiten.

Dispersionsfarbe, 2-facher Anstrich wie im Bestand oder gleichwertig.
Farbton: nach RAL hell getönt, Abstimmung mit Bauleitung
Bereich: Innen, Wohnungen
Menge: 1300,000 m

**01.03.0030 Herstellung Türschwelle im Bereich neuer Balkontüren, innen**
Herstellung einer begehbaren Türschwelle im Bereich neuer Türöffnung
inkl. aller erforderlichen Nebenarbeiten.

Tiefe: ca. bis 30 cm
Anzahl: 19 Stk
Material: Holzbohle, mind. 25 mm, Oberfläche geschliffen + lasiert oder beschichtet gem. Angabe des AG
Bereich: Innen

Leistungsumfang:
- Reinigung und Egalisierung des Untergrunds
- Entfernen loser Teile und Herstellung einer tragfähigen Auflagefläche
- Lieferung und Einbau der Türschwelle inkl. Zuschnitt und Anpassung
  der Schwelle auf die Öffnungsbreite
- Standsichere Befestigung im Untergrund
- Abdichtung der Schwelle gegen Feuchtigkeit im Anschlussbereich zur
  Tür und zum Boden mit geeignetem Dichtungsmaterial
- Herstellung eines Höhenausgleichs zur angrenzenden Fußbodenfläche

Hinweis: Die Ausführung ist ohne Beschädigung der angrenzenden Bauteile
vorzunehmen.

Ausführungsort: Balkontüren
Menge: 28,000 m

**01.03.0040 Rahmenverbreiterung KST Rund- , Segmentbogen**
Rahmenverbreiterung über Fenster und Türen.
Anpassung an Bestand-Sturz oberhalb des Fenster-
oder Türenelementes, um ein rechtwinkliges Fenster,
einbauen zu können,
als Zulage zu vorgenannten entsprechenden Fensterpositionen

Höhe: bis 12 cm

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Menge: 35,000 m

**01.03.0050 Rahmenverbreiterung Balkontüren, unten**
Rahmenverbreiterung an der Unterseite Türelementes zur
Aufnahme der Flüssigkunststoffabdichtung im Außenbereich/Balkon.

Höhe: 5 cm
Anzahl: 19 Stück
Menge: 27,000 m

#### Abschnitt 01.04 Zusätzliche Leistungen nach Angebotsabfrage

**01.04.0010 Bestandsaufnahme Fenster**
Bestandsaufnahme und Erstellung der entsprechenden
Dokumentation zum Ist-Zustand, sowie Kostenermittlung
zur Instandhaltung der Fenster.

Ausweisung der Bestandsglasfläche.

Der Einzelpreis bezieht sich auf 1 Stück Fenster.
Abrechnung erfolgt nach tatsächlichem Aufwand / Aufmaß.
Menge: 200,000 Stk

**01.04.0020 Innenfensterbank t:25 cm**
*** Bezugsbeschreibung
Innenfensterbank, aus Werzalit o. glw., Vollspan, weiß, Kanten gerundet, endbeschichtet montieren inkl. erforderlichem Unterbau.

Ausführung:
  kipp- und trittsicher
Oberfläche:
  HPL beschichtet
Farbe:
  weiß
Dicke:
  ca. 25 mm
Tiefe:
  ca. 25 cm
Stirnenden:
  HPL-Anleimer
Anzahl: ca. 150 Stück
Menge: 195,000 m

**01.04.0030 Innenfensterbank t:35 cm**
*** Bedarfsposition ohne GB
*** wie Position 01.04.0020
Tiefe:  ca. 35 cm
Menge: 1,000 m

#### Abschnitt 01.05 Stundenlohnarbeiten

**01.05.0010 Stundensatz Facharbeiter**
*** Bedarfsposition ohne GB
Arbeiten eine Facharbeiters, welche nicht in den Positionen erfasst
sind und gegen Nachweis und nur gegen vorherige Beauftragung
zur Ausführung kommen.

Hinweis: Unter dieser Position sind nur Stunden abzurechnen, welche
keiner der oben aufgeführten Stundenpositionen zugeordnet werden
können.
Menge: 1,000 h

**01.05.0020 Stundensatz Helfer**
*** Bedarfsposition ohne GB
Arbeiten eine Helfers, welche nicht in den Positionen erfasst
sind und gegen Nachweis und nur gegen vorherige Beauftragung
zur Ausführung kommen.

Hinweis: Unter dieser Position sind nur Stunden abzurechnen, welche
keiner der oben aufgeführten Stundenpositionen zugeordnet werden
können.
Menge: 1,000 h

**01.05.0030 Zulage für Arbeiten an Wochenenden (Samstag + Sonntag)**
*** Bedarfsposition ohne GB
Zulage für Arbeiten an Wochenenden (Samstag + Sonntag).

Aufschlag pro Stunde Arbeitseinsatz (Vorarbeiter / Facharbeiter / Helfer)
Menge: 1,000 h
